# ÖK Eidertal 5 – Gehölzarbeiten, Zaunbau,
Angebotsaufforderung (GAEB DA XML 3.3, DA83)
Projekt: 2026-...
Währung: EUR
Vergabeart: Öffentliche Ausschreibung
Eröffnung: 16.11.2026 11:00:00
Ende der Zuschlagsfrist: 30.11.2026
Abgabeort: Vergabeportal DTVP; ;
Ausführungsende: 18.12.2026
Erstellt mit: GXML Toolbox V3.3 R20220330, ORCA AVA 27 27.00.00, 30.10.2026

## 01 Los 1 Vegetationstechnik

### Titel 01 Baustelleneinrichtung/ vorbereitende Arbeiten

*Hinweis: Hinweistext: Einsatz von Bio-Hydraulik-Öl*
Für die im Folgenden anzubietenden Bagger gilt
grundsätzlich die Verwendung von
biologisch abbaubarem Hydrauliköl; bitte tragen Sie
hier das von Ihnen angebotene Produkt ein:

'.........'

Das angebotene Produkt ist mittels aktuellem Datenblatt
nachzuweisen. Es dürfen nur Fahrzeuge zum Einsatz
kommen, die regelmäßig von einer Fachwerkstatt gewartet
werden.
Der AG behält sich die Einsicht in das Wartungsbuch sowie
Stichproben des eingesetzten Öls vor.

**01.1 An- und Abtransport sowie Einsatz von Lastverteilungsmatten**
*** Pauschalposition
für Rohrdurchlauf an Zufahrtsweg, ca. 8-10 qm betroffene Wegstelle. Einsatz während des Baustellenverkehrs (ca. 1-2 Wochen) mit Kenntlichmachung für Fuß- und Radverkehr.
Menge: 1,000 psch

**01.2 An- und Abtransport Raupenbagger mit Moorlaufwerk, 8 bis 18 t**
An- u. Abtransport Raupenbagger mit Moorlaufwerk, 8 bis 18 t,
durch geeignetes Transportgerät (Tieflader).
Zum Einsatz im Moor dürfen nur Hydraulik-Löffelbagger
8 bis 18 t mit Moorlaufwerk und einem Bodendruck von
<0,25 kg/cm² (in beladenem Zustand) kommen.

angebotenes Gerät (Herst., Typ), Bodendruck (kg/cm²)

'.........'
Gewicht (kg)/Kettenauflagelänge (cm) x 2 x Kettenbr. (cm)

Erforderliche Anbaugeräte:
- Schwenklöffel mind. 0,8 m³
- Knickschere/Fällgreifer
- Forstmulcher
- Stubbenfräse

Bereitstellung von erfahrenen Maschinenführern
Erfahrungen mit Baggerarbeiten bei anspruchsvollem, steilem Relief und teils eng begrenzten Bedingungen sind für Maschinenführer nachzuweisen, > ausgefüllte Referenzliste.

Zufahrt und Abladen nach Angaben der Bauüberwachung
Menge: 1,000 St

**01.3 Umsetzen des Baggers aus Vorpos. mit Tieflader**
zwischen den Teilflächen

Zufahrt und Abladen nach Angaben der Bauüberwachung
Menge: 1,000 St

**01.4 An- u. Abfahrt Schlepper mit Anhängemulde, 10 bis 15 m³**
An- u. Abfahrt Schlepper mit Anhängemulde,
Ladevolumen 10 bis 15 m³

Zur Verringerung der Bodenschadverdichtung dürfen nur Anhängermulden mit Breitbereifung zum Einsatz kommen.
Menge: 1,000 St

**01.5 An- und Abtransport Schlepper mit Großhäcksler und Kreissägeeinheit**
Stämme bis mind. 20 cm Durchmesser,
Leistung: 6 bis 10 m³/h

Zufahrt und Abladen nach Angaben der Bauüberwachung
Menge: 1,000 St

### Titel 02 Gehölzentfernung

**02.1 Einsatz Raupenbagger 8-18 t mit Anbaugeräten**
Einsatz eines Raupenbaggers mit Anbaugeräten
inkl. Personal, Maschinenkosten und aller Betriebsstoffe

Erforderliche Anbaugeräte:
- Schwenklöffel mind. 0,8 m³
- Knickschere/Fällgreifer
- Forstmulcher
- Stubbenfräse

für folgende Arbeiten:
- Mulchen/Freischneiden Zauntrasse
- Auflichtung der Gehölzbestände
- kleinräumige Bodenmodellierung
Die Arbeiten sind nach Angabe der Baubegleitung auszuführen.
Bereitstellung von erfahrenen Maschinenführern Erfahrungen mit Baggerarbeiten bei anspruchsvollem, steilem Relief und teils eng begrenzten Bedingungen sind für Maschinenführer nachzuweisen, > ausgefüllte Referenzliste.
Die Arbeiten sind im Stundenlohn anzubieten; die
Leistungen sind in Form aussagekräftiger Stundenlohnzettel nachzuweisen und von der Bauüberwachung gegenzuzeichnen.
Menge: 40,000 h

**02.2 Einsatz Schlepper mit Anhängemulde, 10 bis 15 m³**
Einsatz Schlepper mit Anhängemulde,
Ladevolumen 10 bis 15 m³
Transport entnommer Gehölze innerhalb der Baustelle zum Schredderplatz gemäß den Anweisungen durch die Baubegleitung.

Inkl. Personal, Maschinenkosten und aller Betriebsstoffe

Die Arbeiten sind im Stundenlohn anzubieten. Die Leistungen  sind in Form aussagekräftiger Stundenlohnzettel nachzuweisen und von der Bauüberwachung bwz. der biologischen Baubegleitung gegenzeichnen zu lassen.
Menge: 20,000 h

**02.3 Einsatz Schlepper mit Großhäcksler und Kreissägeeinheit**
Schnittgut der Vorpositionen mit Hilfe des Großhäckslers häckseln.

Laden, Abfuhr und Entsorgung der Hackschnitzel wird gesondert vergütet.

Inkl. Personal, Maschinenkosten und aller Betriebsstoffe

Die Arbeiten sind im Stundenlohn anzubieten. Die Leistungen  sind in Form aussagekräftiger Stundenlohnzettel nachzuweisen und von der Bauüberwachung bwz. der biologischen Baubegleitung gegenzeichnen zu lassen.
Menge: 10,000 h

**02.4 Facharbeiter-Stunden mit Motorgerät**
Facharbeiter-Stunden mit Motorgerät (Kettensäge o. Ä.) zum Nachweis für folgende Arbeiten:

z.B. Freistellung einzelner Gehölze, Nacharbeiten Zauntrasse

Die Arbeiten sind im Stundenlohn anzubieten; die
Leistungen sind in Form aussagekräftiger Stundenlohnzettel nachzuweisen und von der Bauüberwachung gegenzuzeichnen.
Menge: 10,000 h

**02.5 Fachgerechte Entsorgung Häckselgut**
*** Pauschalposition
Vollständiges Entsorgen von Häcksel und restlichem Dickholz. Das Material geht in das Eigentum des AN über.

Kalkulationshinweise:
Der Wert des Dickhholzes und des Hackschnitzels ist bei der Kalkulation des Einheitspreises in Abzug zu bringen.
Menge: 1,000 psch
